# Aktualisierung und Erweiterung der Citrix-Lizenzen
Angebotsaufforderung (GAEB DA XML 3.2, DA83)
Projekt: CITRIX
Währung: EUR
Vergabeart: Offenes Verfahren
Eröffnung: 06.03.2026 14:00:00
Ende der Zuschlagsfrist: 14.04.2026
Abgabeort: Detmold
Ausführungsbeginn: 01.04.2026
Ausführungsende: 31.03.2031
Auftraggeber: Klinikum Lippe GmbH, Röntgenstraße 18, 32756 Detmold
Erstellt mit: AVAPLAN, AVAPLAN win64bit 25.1.7.4120, 17.02.2026

## Vorbemerkung / Vertragstext
Die Klinikum Lippe GmbH ist der Betreiber eines der größten kommunalen Krankenhäuser in Deutschland und Teil des Universitätsklinikums OWL der Universität Bielefeld. Mit unseren Kliniken und Zentren an den Standorten Detmold, Lemgo und Bad Salzuflen halten wir nahezu jede Fachrichtung vor. Rund um die Uhr stellen wir die Gesundheitsversorgung der Bevölkerung in Ostwestfalen-Lippe und darüber hinaus sicher.

Wir investieren kontinuierlich in medizinische Ausstattung und Personal, um Vorreiter für die Gesundheitsregion Lippe zu sein und dauerhaft zu bleiben. Unsere rund 2.800 Mitarbeiter sind unser Potential, denn sie besitzen einen wertvollen Vorrat an Wissen und Erfahrung. „Von Mensch zu Mensch“ ist unser Motto, daher stehen Einfühlungsvermögen und Kompetenz für uns an oberster Stelle.

Gegenstand dieser Ausschreibung bzw. Vergabe ist die Aktualisierung und Erweiterung der bereits bestehenden Citrix-Lizenzen.

Vertragsbeginn ist der rechtskräftige Zuschlag.

Die Vertragslaufzeit beläuft sich auf 36 Monate mit der Option auf einseitige, auftraggeberseitige Verlängerung um zweimal jeweils 12 Monate. Der Auftraggeber kann die jeweilige Verlängerungsoption durch Erklärung in Textform gegenüber dem Auftragnehmer bis spätestens drei Monate vor Ablauf der jeweiligen Vertragslaufzeit ausüben. Der Vertrag endet nach 36 Monaten, wenn er nicht einseitig vom Auftraggeber entsprechend um jeweils 12 Monate verlängert wird, spätestens jedoch endet der Vertrag nach 60 Monaten, ohne dass es einer gesonderten Kündigung bedarf.

Citrix bietet mit führenden Softwarelösungen für digitale Arbeitsplätze, Virtualisierung, Cloud-Services und Netzwerksicherheit, den sicheren Zugriff auf Anwendungen und Desktops von jedem Gerät aus. Die Plattformen, darunter Citrix Virtual Apps and Desktops (VDI) und Citrix Workspace, ermöglichen ortsunabhängiges Arbeiten, zentrales IT-Management und hohe Datensicherheit durch Cloud- oder On-Premise-Hosting.

Darüber hinaus wird sich im Laufe der nächsten 60 Monate, während der beabsichtigten maximalen Vertragslaufzeit, die Anzahl der Nutzer/User mit einem Zugang zu der neuen Citrix-Umgebung bedingt durch die zunehmende Digitalisierung, weiter erhöhen. Auf Grund dessen beinhaltet diese Ausschreibung/Vergabe neben der Aktualisierung der bestehenden Lizenzen, bereits die Erweiterung um die zeitnah zusätzlich benötigten Lizenzen.

Diese Ausschreibung ist u. a. in ihrer Dringlichkeit dadurch begründet, dass der Hersteller die Umstellung auf Cloud Lizensierung zum 15. April 2026 durchführt. Dieser Umstand macht eine Überführung der bestehenden Lizenzen in das neue Lizenzmodell zum vorgenannten Datum erforderlich. Zur Aufrechterhaltung des laufenden Krankenhausbetriebs der Klinikum Lippe GmbH ist eine rechtzeitige Lizenzumstellung in der Citrix-Infrastruktur an den genannten Standorten notwendig und damit die eine zeitnahe Zuschlagserteilung zwingend erforderlich. Die Durchführung eines offenen Verfahrens mit verkürzter Angebotsfrist nach § 15 Abs. 3 VgV trägt diesem zeitlichen Erfordernis Rechnung und gewährleistet zugleich die vollständige Wahrung des Wettbewerbs.

## Aktualisierung und Erweiterung der Citrix-Lizenzen
Datum: 12.02.2026
EP-Anteile: Löhne; Stoffe; Geräte; Sonstige

### Abschnitt 1 Citrix Universal Hybrid Multi Cloud

#### Titel 1.1 Citrix Universal Hybrid Multi Cloud - Conversion

*Hinweis: HinweisText - Citrix Universal Hybrid Multi-Cloud*
Die Citrix Universal Hybrid Multi-Cloud-Lizenz vereint Citrix- und NetScaler-Funktionen in einer einzigen Lizenz. Die Universal Hybrid Multi-Cloud Edition (HMC) enthält alle Features aus der Premium Edition sowie einige zusätzliche Funktionalitäten. Mit enthalten sind in dieser Lizenz auch NetScaler Funktionen.

Die Citrix Universal Hybrid Multi-Cloud-Lizenz beinhaltet dabei jeweils mind. die nachfolgend beschriebenen Komponenten:

- Citrix Virtual Apps and Desktops™
- Citrix DaaS™
- App Protection
- Adaptive Authentication
- Citrix ITSM Adapter service
- Workspace Environment Manager
- Gateway Service
- Citrix Endpoint Management™
- NetScaler®
- Citrix® Provisioning Services
- Citrix App Layering™
- XenServer®
- Secure Private Access
- Citrix DaaS™ for Windows 365
- uberAgent UXM® and uberAgent ESA®
- Citrix® integration with Windows 365
- deviceTRUST®
- eLux®
- Scout™

Hinweis für den Bieter/Auftragnehmer bezüglich dem Umfang der Citrix Universal Hybrid Multi-Cloud-Lizenz:

Unlimitierte NetScaler Funktionen, als Teil der o.g. Lizenzen über mind. 999 NetScaler Software-Funktionen wie z.B. NetScaler VPX/CPX/BLX, NetScaler MPX, NetScaler SDX, NetScaler VPX FIPS, NetScaler Zero Capacity MPX-Z Platform Lizenz und NetScaler Zero Capacity SDX-Z Platform Lizenz.

Angebot inkludiert Citrix-Infrastruktur und User/Nutzer Endpunkte (inkl. nicht-Citrix Endpunkte). Die Citrix Universal Hybrid Multi-Cloud-Lizenz ist berechtigt für Windows 365 Cloud PCs.

**1.1.10 1. Bestandspaket als seperates Software-Lizenz-Paket - Citrix Universal Hybrid Multi Cloud - Conversion, erstes Vertragsjahr**
Jährliche Zahlweise
Anzahl von 300 Lizenzen

Organisations-ID 46737261
Menge: 1,000 St
Kostengruppe DIN 276 2018-12: 457

**1.1.20 2. Bestandspaket als seperates Software-Lizenz-Paket - Citrix Universal Hybrid Multi Cloud - Conversion, erstes Vertragsjahr**
Jährliche Zahlweise
Anzahl von 350 Lizenzen

Organisations-ID 46737261
Menge: 1,000 St
Kostengruppe DIN 276 2018-12: 457

**1.1.30 1. Bestandspaket als seperates Software-Lizenz-Paket - Citrix Universal Hybrid Multi Cloud - Conversion, zweites Vertragsjahr**
Jährliche Zahlweise
Anzahl von 300 Lizenzen

Organisations-ID 46737261
Menge: 1,000 St
Kostengruppe DIN 276 2018-12: 457

**1.1.40 2. Bestandspaket als seperates Software-Lizenz-Paket - Citrix Universal Hybrid Multi Cloud - Conversion, zweites Vertragsjahr**
Jährliche Zahlweise
Anzahl von 350 Lizenzen

Organisations-ID 46737261
Menge: 1,000 St
Kostengruppe DIN 276 2018-12: 457

**1.1.50 1. Bestandspaket als seperates Software-Lizenz-Paket - Citrix Universal Hybrid Multi Cloud - Conversion, drittes Vertragsjahr**
Jährliche Zahlweise
Anzahl von 300 Lizenzen

Organisations-ID 46737261
Menge: 1,000 St
Kostengruppe DIN 276 2018-12: 457

**1.1.60 2. Bestandspaket als seperates Software-Lizenz-Paket - Citrix Universal Hybrid Multi Cloud - Conversion, drittes Vertragsjahr**
Jährliche Zahlweise
Anzahl von 350 Lizenzen

Organisations-ID 46737261
Menge: 1,000 St
Kostengruppe DIN 276 2018-12: 457

**1.1.70 1. Bestandspaket als seperates Software-Lizenz-Paket - Citrix Universal Hybrid Multi Cloud - Conversion, viertes Vertragsjahr**
*** Bedarfsposition ohne GB
Jährliche Zahlweise
Anzahl von 300 Lizenzen

Organisations-ID 46737261
Menge: 1,000 St
Kostengruppe DIN 276 2018-12: 457

**1.1.80 2. Bestandspaket als seperates Software-Lizenz-Paket - Citrix Universal Hybrid Multi Cloud - Conversion, viertes Vertragsjahr**
*** Bedarfsposition ohne GB
Jährliche Zahlweise
Anzahl von 350 Lizenzen

Organisations-ID 46737261
Menge: 1,000 St
Kostengruppe DIN 276 2018-12: 457

**1.1.90 1. Bestandspaket als seperates Software-Lizenz-Paket - Citrix Universal Hybrid Multi Cloud - Conversion, fünftes Vertragsjahr**
*** Bedarfsposition ohne GB
Jährliche Zahlweise
Anzahl von 300 Lizenzen

Organisations-ID 46737261
Menge: 1,000 St
Kostengruppe DIN 276 2018-12: 457

**1.1.100 1. Bestandspaket als seperates Software-Lizenz-Paket - Citrix Universal Hybrid Multi Cloud - Conversion, fünftes Vertragsjahr**
*** Bedarfsposition ohne GB
Jährliche Zahlweise
Anzahl von 350 Lizenzen

Organisations-ID 46737261
Menge: 1,000 St
Kostengruppe DIN 276 2018-12: 457

#### Titel 1.2 Citrix Universal Hybrid Multi Cloud - Expansion

*Hinweis: HinweisText - Citrix Universal Hybrid Multi-Cloud*
Die Citrix Universal Hybrid Multi-Cloud-Lizenz vereint Citrix- und NetScaler-Funktionen in einer einzigen Lizenz. Die Universal Hybrid Multi-Cloud Edition (HMC) enthält alle Features aus der Premium Edition sowie einige zusätzliche Funktionalitäten. Mit enthalten sind in dieser Lizenz auch NetScaler Funktionen.

Die Citrix Universal Hybrid Multi-Cloud-Lizenz beinhaltet dabei jeweils mind. die nachfolgend beschriebenen Komponenten:

- Citrix Virtual Apps and Desktops™
- Citrix DaaS™
- App Protection
- Adaptive Authentication
- Citrix ITSM Adapter service
- Workspace Environment Manager
- Gateway Service
- Citrix Endpoint Management™
- NetScaler®
- Citrix® Provisioning Services
- Citrix App Layering™
- XenServer®
- Secure Private Access
- Citrix DaaS™ for Windows 365
- uberAgent UXM® and uberAgent ESA®
- Citrix® integration with Windows 365
- deviceTRUST®
- eLux®
- Scout™

Hinweis für den Bieter/Auftragnehmer bezüglich dem Umfang der Citrix Universal Hybrid Multi-Cloud-Lizenz:

Unlimitierte NetScaler Funktionen, als Teil der o.g. Lizenzen über mind. 999 NetScaler Software-Funktionen wie z.B. NetScaler VPX/CPX/BLX, NetScaler MPX, NetScaler SDX, NetScaler VPX FIPS, NetScaler Zero Capacity MPX-Z Platform Lizenz und NetScaler Zero Capacity SDX-Z Platform Lizenz.

Angebot inkludiert Citrix-Infrastruktur und User/Nutzer Endpunkte (inkl. nicht-Citrix Endpunkte). Die Citrix Universal Hybrid Multi-Cloud-Lizenz ist berechtigt für Windows 365 Cloud PCs.

**1.2.20 Citrix Universal Hybrid Multi Cloud - Expansion, erstes Vertragsjahr**
Jährliche Zahlweise
Anzahl von 350 Lizenzen
Menge: 1,000 St
Kostengruppe DIN 276 2018-12: 457

**1.2.40 Citrix Universal Hybrid Multi Cloud - Expansion, zweites Vertragsjahr**
Jährliche Zahlweise
Anzahl von 350 Lizenzen
Menge: 1,000 St
Kostengruppe DIN 276 2018-12: 457

**1.2.60 Citrix Universal Hybrid Multi Cloud - Expansion, drittes Vertragsjahr**
Jährliche Zahlweise
Anzahl von 350 Lizenzen
Menge: 1,000 St
Kostengruppe DIN 276 2018-12: 457

**1.2.80 Citrix Universal Hybrid Multi Cloud - Expansion, viertes Vertragsjahr**
*** Bedarfsposition ohne GB
Jährliche Zahlweise
Anzahl von 350 Lizenzen
Menge: 1,000 St
Kostengruppe DIN 276 2018-12: 457

**1.2.100 Citrix Universal Hybrid Multi Cloud - Expansion, fünftes Vertragsjahr**
*** Bedarfsposition ohne GB
Jährliche Zahlweise
Anzahl von 350 Lizenzen
Menge: 1,000 St
Kostengruppe DIN 276 2018-12: 457
